# K 68 Ausbau OD Koosbüsch
Angebotsaufforderung (GAEB DA XML 3.2, DA83)
Projekt: A21-09-0023
Währung: EUR
Vergabeart: Öffentliche Ausschreibung
Eröffnung: 30.09.2026 11:00:00
Ende der Zuschlagsfrist: 30.10.2026
Auftraggeber: LBM Gerolstein, Landesbetrieb Mobilität Gerolstein, LBM Gerolstein,Brunnenstr.1,54568 Gerolstein, Brunnenstraße 1, 54568 Gerolstein, Telefon 06591 818-0, E-Mail lbm@lbm-gerolstein.rlp.de
Erstellt mit: GXML Toolbox V3.3 R20210630, iTWO_64 V12.0.618, 21.08.2026

## 1 Bepflanzung K68 OD Koosbüsch
Datum: 21.08.2026

### Bereich 01 Bepflanzung K68 OD Koosbüsch

#### Abschnitt 01.01 Baustelleneinrichtung

**01.01.0001 Baustelle einrichten Dies.LV-Abschn.*Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**01.01.0002 Baustelle räumen Dies. LV-Abschn.**
*** Pauschalposition
Baustelle von allen Geräten, Anlagen, Einrichtungen und
dgl. räumen. Benutzte Flächen und Wege entsprechend dem
ursprünglichen Zustand herrichten. Soweit nicht für bestimmte Leistungen für das Räumen der Baustelle gesonderte Positionen im Leistungsverzeichnis enthalten
sind, gilt die Pauschale
für alle Leistungen dieses Abschnittes des Leistungsverzeichnisses.
Menge: 1,000 Psch

**01.01.0003 Verk.sich. kürzerer Dauer durchf. VZ-Plan des AG*Bew. Arbeitsst. Über 4 bis 8 Std.*B. Tageslicht**
Verkehrssicherung an Arbeitsstellen von kürzerer Dauer
aufstellen, beseitigen, vorhalten, warten und betreiben. Vorübergehende Sicherungsmaßnahmen durchführen.
Nach Verkehrszeichenplan des AG.
Für bewegliche Arbeitsstelle.
Dauer der Verkehrsführung über 4 Std. bis 8 Std.
Bei Tageslicht.
Menge: 1,000 St

**01.01.0004 Verrechnungssatz fuer Arbeitskraft Gaertner (5.1)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Landschaftsgaertner (Lohngruppe 5.1).
Menge: 1,000 h

**01.01.0005 Verrechnungssatz fuer Minibagger Minibagger von 1,5 bis 3,5t**
Stundenlohnarbeiten durch Minbagger auf Anordnung des
AG ausfuehren. Der Verrechnungssatz fuer das jeweilige
Geraet umfasst saemtliche Aufwendungen fuer den Einsatz, insbesondere Geraetevorhalte- und Betriebsstoffkosten sowie saemtliche Zuschlaege einschliesslich der
Kosten fuer das Bedienungspersonal. Der Verrechnungssatz gilt fuer das zum Zeitpunkt des Abrufes einsatzbereit auf der Baustelle befindliche Baugeraet. Verguetet
werden die tatsaechlich geleisteten Arbeitsstunden.
Minibagger von 1,5 bis 3,5t
Menge: 1,000 h

#### Abschnitt 01.02 Vorbereitende Arbeiten

**01.02.0001 Strauchbestand roden Höhe über 2-3 m*verfüll/Boden AG Wst.Verw.AN*S.Abr. Verw. AN**
Strauchbestand und sonstiger Aufwuchs bis 0,10 m Stammdurchmesser, in 1,00 m Höhe über dem Erdboden gemessen,
mit Wurzelwerk roden. Abrechnung nach Fläche der
größten Ausdehnung des Strauchwerks.
Mittlere Höhe über 2,00 bis 3,00 m.
Wurzellöcher mit geeignetem Boden verfüllen.
Boden aus Abtragsbereichen profilgerecht lösen.
Wurzelstöcke nach Wahl des AN verwerten.
Schlagabraum nach Wahl des AN verwerten.
Menge: 4,000 St
Leistungsbereichkatalog: 106

**01.02.0002 Strauchbestand roden Höhe über bis 1 m*verfüll/Boden AG Wst.Verw.AN*S.Abr. Verw. AN**
Strauchbestand und sonstiger Aufwuchs bis 0,05 m Stammdurchmesser,
mit Wurzelwerk roden. Abrechnung nach Fläche der
größten Ausdehnung des Strauchwerks.
Mittlere Höhe über 2,00 bis 3,00 m.
Wurzellöcher mit geeignetem Boden verfüllen.
Boden aus Abtragsbereichen profilgerecht lösen.
Wurzelstöcke nach Wahl des AN verwerten.
Schlagabraum nach Wahl des AN verwerten.
Menge: 12,000 St

**01.02.0003 Grasnarbe/ Vegetation abschälen**
Grasnarbe und Vegetationsflächen maschinell abschälen.
Schälgut geht in Eigentum AN und ordnungsgemäß zu entsorgen.
Menge: 300,000 m2

**01.02.0004 Abbruch Rasenkante / Mähkante**
Vorhandene Rasenkante aus Betonsteinen, Steinformat ca. 8/10/20 cm, einschließlich aller erforderlichen Nebenarbeiten fachgerecht aufnehmen. Die Rasenkante ist einschließlich des vorhandenen Betonfundaments mit einer Betonrückenstütze (Mähkante) von ca. 15 cm Stärke vollständig auszubauen.

Das anfallende Abbruchmaterial einschließlich Betonsteinen, Fundament- und Rückenstützenbeton sowie sonstiger Ausbau- und Reststoffe ist aufzunehmen, zu verladen, abzufahren und ordnungsgemäß zu entsorgen bzw. einer zugelassenen Verwertung zuzuführen.

Sämtliche anfallenden Kosten für Ausbau, Verladung, Transport, Verwertung bzw. Entsorgung sowie alle erforderlichen Nebenleistungen sind in den Einheitspreis einzurechnen.

Das anfallende Abbruchgut geht in das Eigentum des Auftragnehmers über.
Menge: 9,000 m

**01.02.0005 Oberboden abtragen *Oberb.Verw. AN Abrechnung Abtrag**
Oberboden ggf. einschließlich Vegetationsdecke abtragen. Homogenbereiche nach Unterlagen des AG.
Dicke bis 20 cm
Oberboden der Verwertung nach Wahl des AN zuführen.
Abgerechnet wird nach Abtragsprofilen.
Menge: 25,000 m3
Leistungsbereichkatalog: 106

**01.02.0006 Oberboden liefern und andecken Seiten-/Trennstr.*3 cm unter Fahrb. Andeck. ü. 5-15cm*Abrechng.Auftrag**
StL-Nr. 241061605221
Oberboden liefern und profilgerecht andecken.
Andeckung auf Seitenstreifen, Trennstreifen und Verkehrsinseln.
Einbau 3 cm unter Fahrbahnrand.
Dicke der Andeckung über 5 bis 15 cm.
Abrechnung nach Auftragsprofilen.
Menge: 40,000 m3
Leistungsbereichkatalog: 106

**01.02.0007 Tragschichtmaterial abtragen*Trag.Verw. AN Abrechnung Abtrag**
Vorhandenes Tragschichtmaterial aufnehmen und abtragen.
Material entsprechend den Homogenbereichen gemäß Unterlagen des AG lösen, laden und einer Verwertung bzw. Entsorgung nach Wahl des AN zuführen.

Dicke der abzutragenden Tragschicht bis 25
 cm.
Menge: 2,000 m3

#### Abschnitt 01.03 Pflasterarbeiten

**01.03.0001 Streifen aus Betonpfl.st. herst. Randeinfassung*80/200/100,längs m.F., o. Vorsatz.*1-zeilig Fundament C12/15**
Pflasterstreifen als freistehende Abgrenzung zwischen Pflanz- und Rasenflächen aus Betonwerksteinpflaster herstellen. Ausführung als 1-zeiliger Läuferverband. Betonwerksteinpflaster mit den Abmessungen 200 × 100 × 80 mm.

Die Lage der Einfassungen ergibt sich aus dem beigefügten Pflanzplan/Ausführungsplan und ist vor Ausführung mit dem Auftraggeber abzustimmen.

Fundament und beidseitige Rückenstütze aus Beton C 12/15 gemäß den Anforderungen der ZTV Wegebau Nutzungskategorie N1 herstellen. Fundamentdicke 10 cm. Rückenstützen mit einer Breite von 10 cm (± 5 mm) ausführen. Zur kraftschlüssigen Verbindung zwischen Pflasterstein und Betonfundament ist ein geeigneter Haftvermittler vorzusehen.

Im Bogenbereich sind die sich aus dem Verlauf des Läuferverbandes ergebenden Keilfugen durch passgenauen Zuschnitt der Pflastersteine auszugleichen, sodass ein gleichmäßiges und fachgerechtes Fugenbild entsteht.

Die Position beinhaltet sämtliche erforderlichen Vermessungs- und Absteckarbeiten sowie alle Nebenleistungen/ Erdarbeiten zur fachgerechten Herstellung der Einfassung.
Menge: 205,000 m

#### Abschnitt 01.04 Zaunbauarbeiten

**01.04.0001 Montage Zaunpfosten**
Liefern und fachgerecht versetzen von Zaunpfosten aus geschälten Kastanienholzpfählen zur Herstellung eines Staketenzaunes. Ausführung mit Kastanienpfählen, Zopfstärke 8–10 cm, Pfostenlänge ca. 140 cm bzw. entsprechend der Zaunhöhe zuzüglich ca. 60 cm Einbindetiefe. Die Pfosten sind in schweren bzw. steinigen Böden nach maschinell vorgebohrten Löchern lot- und fluchtgerecht zu versetzen. Anschließend sind die Pfähle leicht einzuschlagen.

Der Pfostenbereich ist mit geeignetem Splitt zu verfüllen und lagenweise sorgfältig zu verdichten. Anfallender Aushub ist entlang der Zaunflucht sauber zu verteilen und höhengleich einzuebnen. Die Pfostenköpfe sind entsprechend dem geplanten Geländeverlauf bzw. dem vorgesehenen Höhenverlauf des Zaunes vor Ort einzukürzen, sodass ein gleichmäßiges Erscheinungsbild entsteht. Das lichte Maß zwischen den Zaunpfosten beträgt 2,50 m. Die Pfosten sind lot- und fluchtgerecht auszurichten und entsprechend der Zaunflucht einzubauen.

Die Montage erfolgt hinter der Randeinfassung des Pflasterstreifens. Erforderliche Stemmarbeiten an der vorhandenen Betonschulter zur Herstellung der Pfostenstandorte sind in die Position einzukalkulieren und fachgerecht auszuführen. Beschädigte Bereiche sind nach Abschluss der Arbeiten wieder ordnungsgemäß herzustellen.
Menge: 21,000 St

**01.04.0002 Montage Querverstrebungen**
Liefern und fachgerecht montieren von Eckverstrebungen zur Aussteifung des Staketenzaunes an allen Richtungsänderungen, Endpunkten sowie an Aussteifungsfeldern.

Die Eckverstrebung besteht aus geschälten Kastanienholzpfählen. Der Hauptpfosten ist mit einer schräg verlaufenden Strebe aus Kastanienholz (Zopfstärke ca. 8-10 cm) dauerhaft zu versteifen. Die Verbindung zwischen Pfosten und Strebe erfolgt mittels korrosionsbeständiger Schrauben oder geeigneter Befestigungsmittel. Sämtliche Verbindungsmittel sind bündig und dauerhaft zu montieren.

Die Streben sind entsprechend dem Geländeverlauf einzupassen und bei Bedarf vor Ort einzukürzen. Erforderliche Stemmarbeiten an vorhandenen Betonschultern oder Randeinfassungen sind in den Einheitspreis einzukalkulieren. Beschädigte Bereiche sind nach Abschluss der Arbeiten fachgerecht wiederherzustellen.

Alle erforderlichen Nebenleistungen, insbesondere Anpassen, Bohren, Verschrauben, Einkürzen, Ausrichten sowie sämtliche Befestigungsmittel, sind Bestandteil dieser Position.
Menge: 10,000 St

**01.04.0003 Montage der Staketenzaunanlage**
Liefern und fachgerecht montieren einer Staketenzaunanlage aus geschälten Kastanienholzstaketen mit verzinkter, mehrfach verdrillter Drahtverspannung. Zaunhöhe ca. 80 cm. Die Staketen sind aus dauerhaftem, unbehandeltem Kastanienholz gefertigt und weisen unterschiedliche Breiten entsprechend der natürlichen Wuchsform auf. Die Oberkanten der Staketen sind angespitzt. Der lichte Abstand zwischen den einzelnen Staketen beträgt 4–6 cm.

Die Zaunelemente sind fluchtgerecht an den zuvor montierten Zaunpfosten zu befestigen. Die Befestigung erfolgt mittels korrosionsbeständiger Klammern, Krampen oder geeigneter Befestigungsmittel entsprechend den Herstellerangaben. Die Drahtverspannung ist gleichmäßig zu spannen, sodass ein dauerhaft standsicherer und optisch einheitlicher Zaunverlauf gewährleistet wird.

Die Zaunanlage ist dem vorhandenen Geländeverlauf anzupassen. Erforderliche Zuschnitte, Anpassungen an Eck-, End- und Anschlussbereichen sowie das Nachspannen der Drahtverspannung sind in den Einheitspreis einzukalkulieren. Sämtliche Befestigungsmittel, Verbindungselemente sowie alle zur vollständigen Herstellung der Zaunanlage erforderlichen Nebenleistungen sind Bestandteil dieser Position.

Die Zaunanlage ist sauber, lot- und fluchtgerecht sowie ohne Beschädigungen der Holzelemente herzustellen. Nach Abschluss der Arbeiten sind sämtliche Verpackungsmaterialien, Reststücke und sonstige anfallenden Materialien von der Baustelle zu entfernen und fachgerecht zu entsorgen.
Menge: 52,000 m

#### Abschnitt 01.05 BODENVORBEREITUNG, DÜNGUNG

**01.05.0001 Vegetationsfläche vorbereiten*2x fräsen Tiefe 30 cm*Bodenverb.gesond.**
Vegetationsfläche mit einer Neigung flacher als 1:4
vorbereiten. Boden lockern, Rand- und Restflächen bearbeiten.
Fläche Pflanzbeete
Boden zweimal fräsen.
Lockerungstiefe ca. 30 cm.
Bodenverbesserungsstoffe nach Unterlagen des AG (Verteilungsliste) ausbringen und beim Fräsen einarbeiten.
Bodenverbesserungsstoffe liefern wird gesondert
vergütet.
Menge: 410,000 m2
Leistungsbereichkatalog: 107

**01.05.0002 Vegetationsfläche vorbereiten*2x fräsen Tiefe 30 cm*Bodenverb.gesond.**
Vegetationsfläche mit einer Neigung flacher als 1:4
vorbereiten. Boden lockern, Rand- und Restflächen bearbeiten.
Fläche Rasenfläche
Boden zweimal fräsen.
Lockerungstiefe ca. 30 cm.
Bodenverbesserungsstoffe nach Unterlagen des AG (Verteilungsliste) ausbringen und beim Fräsen einarbeiten.
Bodenverbesserungsstoffe liefern wird gesondert
vergütet.
Menge: 284,000 m2
Leistungsbereichkatalog: 107

**01.05.0003 Vegetationsfläche vorbereiten Tiefe 20 cm*Bodenverb.gesond.**
Vegetationsfläche mit einer Neigung  1:3
vorbereiten. Boden von Hand lockern, Rand- und Restflächen bearbeiten.
Fläche:  Pflanzbeete
Boden: anstehnder Boden
Lockerungstiefe ca.10 bis 15 cm.
Bodenverbesserungsstoffe nach Unterlagen des AG (Verteilungsliste) ausbringen und beim Fräsen einarbeiten.
Bodenverbesserungsstoffe liefern wird gesondert
vergütet.
Menge: 52,000 m2
Leistungsbereichkatalog: 107

**01.05.0004 Rindenhumus liefern und einbauen Rindenhumus 0-15 mm RAL gütegesichert**
Menge: 46,000 m3

**01.05.0005 Schotterrasen liefern/ einbauen**
Herstellen und Liefern einer Vegetationstragdeckschicht für Schotterrasenflächen, Nutzungskategorie N3, Körnung 0/32 mm

Herstellen und Liefern einer gebrauchsfertigen Vegetationstragdeckschicht für begrünbare Flächenbefestigungen als Schotterrasenfläche gemäß den Anforderungen der FLL-Richtlinie „Bau und Pflege von begrünbaren Flächenbefestigungen“ (Ausgabe 2018).

Das Gemisch ist aus geeigneten mineralischen und organischen Bestandteilen entsprechend einer abgestimmten Rezeptur herzustellen. Die Zusammensetzung ist so zu wählen, dass eine dauerhaft tragfähige, wasserdurchlässige und begrünungsfähige Vegetationstragdeckschicht für die Nutzungskategorie N3 entsteht.

Als Ausgangsstoffe sind geeignete natürliche mineralische Komponenten wie Lava, Bims, Löss, Sand oder gleichwertige Materialien zu verwenden. Die organischen Bestandteile müssen den Anforderungen der Düngemittelverordnung entsprechen.

Das hergestellte Gemisch muss folgende Anforderungen erfüllen:

Nutzungskategorie: N3 gemäß FLL-Richtlinie für begrünbare Flächenbefestigungen
Körnung: 0/32 mm
geeignete Kornabstufung zur Erzielung einer hohen Tragfähigkeit und ausreichenden Vegetationsfähigkeit
homogene und gleichmäßige Mischung
frostbeständig und frei von schädlichen Verunreinigungen
geeignet für Schotterrasenflächen mit erhöhter mechanischer Beanspruchung

Herstellung einschließlich:

Auswahl und Dosierung der Ausgangsstoffe,
fachgerechte Aufbereitung und homogene Vermischung,
Qualitätssicherung und Nachweis der Materialeignung,
Herstellung einer einbaufertigen Vegetationstragdeckschicht.

Lieferung einschließlich Transport zur Baustelle und Abladen.

Nachweis der Eignung durch technische Datenblätter, Rezepturangaben und Prüfzeugnisse des Herstellers.
Menge: 1,000 m2

**01.05.0006 Baumsubstrat liefern**
S ubstrat für Baumpflanzungen gemäß FLL (2010): Empfehlungen für Baumpflanzungen, Teil 2.- 62 S.; Bonn,
Pflanzgrubenbauweise I auf Basis von Oberboden, Löß, Lava, Bims und Huminstoffe Körnung 0 - 16 mm, Schüttgewicht nach DIN EN 1097-3: ca. 1100 kg/m3 max. Wasserkapazität: 35 Vol.-%, pH-Wert: 6,5 - 7,4
Salzgehalt: ca. 20mg/kg, zur Baustelle liefern
Menge: 8,000 m3

**01.05.0007 Gütegesicherten Fertigkompost lief. Körnung 0-25 mm*lose anliefern**
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 13,000 m3
Leistungsbereichkatalog: 107

**01.05.0008 Perlhumus liefern/ einarbeiten**
bioaktiver Wachstumdförderer wie Perlhunus mit 60-70%Humingehalt
liefern und einarbeiten. Abrechnung erfolgt auf Lieferschein.
Menge: 620,000 kg

**01.05.0009 Bodenzuschl, Hydrog. lief/ ein.**
Bodenzuschlagsstoff, Hydrog. Granulat z.B Stockosorb liefern und einarbeiten . Die Gleichwertigkeit anderer Produkte ist dem AG über Laboranalyse nachzuweisen.
Menge: 160,000 kg

**01.05.0010 Bentonit liefern/ einarbeiten**
Liefern und fachgerechtes Ausbringen sowie Einarbeiten eines natürlichen Bodenhilfsstoffes auf Bentonitbasis zur nachhaltigen Verbesserung der Bodenstruktur, des Wasserhaushaltes und der Bodenfruchtbarkeit auf Pflanz- und Vegetationsflächen.

Der Bodenhilfsstoff muss aus natürlichen, quellfähigen Tonmineralen bestehen und sich durch eine hohe Wasseraufnahme- und Wasserhaltefähigkeit sowie eine hohe Kationenaustauschkapazität auszeichnen. Er hat die Bildung stabiler Ton-Humus-Komplexe zu fördern, das Porenvolumen und die Bodenstruktur zu verbessern sowie die biologische Bodenaktivität zu unterstützen.

Der Bodenhilfsstoff ist gleichmäßig auf den vorgesehenen Flächen mit einer Aufwandmenge von 200 g/m² auszubringen und unmittelbar anschließend bis in eine Tiefe von ca. 10 bis 20 cm gleichmäßig in den Oberboden einzuarbeiten. Die Ausführung hat bei geeigneten Boden- und Witterungsverhältnissen zu erfolgen.
Menge: 200,000 kg

**01.05.0011 Bodenaktivator liefern/einarb.**
Bodenaktivator liefern und einarbeiten
organisch-mineralischer NP-Dünger, 3 % N + 2 % P2O5,
35 % organische Substanz,
chloridarm. Bestehend aus Meeresalgenkalk,
Tonminerale, Urgesteinsmehl, Horn-, Knochen-, und
Federnmehl, Traubenkernschrot, Rapsschrot, Melasse.
Mit Spurenelementen wie Magnesium, Calcium,
Eisen, Schwefel, Jod, Mangan, Zink, Bor, Kupfer,
Molybdän, Kobalt, Kieselsäure.

Zur Vorbereitung des Bodens liefern,
gleichmäßig aufbringen und flach einarbeiten.

Bei allen Pflanzbeeten 10 kg je 100 m2
Bei Lochpflanzung 15 - 20 kg je m³ pro Pflanzloch in den
Oberboden (0 - 30 cm) einmischen.
Menge: 355,000 kg

**01.05.0012 Organischen Dünger liefern/einarb.**
Dünger aus rein organischen Bestandteilen liefern und einarbeiten.
Art des Düngers = Malzdünger.
200gr./m2
Menge: 91,000 kg

**01.05.0013 Dünger für Hecken lief.**
Dünger für Hecken liefern.
6 % N, 4 % P2O5, 5 % K2O (pflanzlicher Herkunft). Mit
organisch gebundenen Nährstoffen. Liefern, gleichmäßig
verteilen und in die Bodenoberfläche einarbeiten.
100 g pro 1 cm Stammdurchmesser
Menge: 39,000 kg

**01.05.0014 Dünger Baum-/ Solitär lief.**
Dünger für Baumstandorte und Solitärgehölze liefern.
6 % N, 4 % P2O5, 5 % K2O (pflanzlicher Herkunft). Mit
organisch gebundenen Nährstoffen. Liefern, gleichmäßig
verteilen und in die Bodenoberfläche einarbeiten.
100 g pro 1 cm Stammdurchmesser
Menge: 210,000 kg

**01.05.0015 Dünger für Bodendeckerflächen lief. organ. Dünger*Langz. 6 Monate**
Dünger für Bodendecker- und Staudenfläche liefern.
Organischer Dünger, mind. 6 v.H. N.
Dünger mit Langzeitwirkung, umhüllt, 6 Monate.
Ausbringmenge  50g /m²
Menge: 60,000 kg
Leistungsbereichkatalog: 107

**01.05.0016 Dünger für Bodendeckerflächen lief. organ. Dünger*Langz. 12 Monate**
Dünger für Bodendecker- und Staudenfläche liefern.
Organischer Dünger, mind. 6 v.H. N.
Ausbringmenge  50g /m²
Dünger mit Langzeitwirkung, umhüllt, 12 Monate.
Menge: 20,000 kg
Leistungsbereichkatalog: 107

**01.05.0017 Dünger für Rasenflächen lief. organ. Dünger**
organischer Rasendünger granuliert liefern.
NPK-Dünger 8 % N, 4 % P2O5, 5 % K2O (pflanzlicher
Herkunft).
Mit organisch gebundenen Nährstoffen.
Liefern, gleichmäßig ausbringen.

Auf Rasenfläche100g/ m2 aufbringen.
Menge: 90,000 kg
Leistungsbereichkatalog: 107

**01.05.0018 Dünger ausbringen *NPK-Dünger *Baum und Solitärgehölze**
Dünger ausbringen. Dünger liefern wird gesondert
vergütet.
Fläche Baumgruben und Solitärgehölze
organischer NPK-Baumdünger liefern und einbauen
6 % N, 4 % P2O5, 5 % K2O (pflanzlicher Herkunft). Mit
organisch gebundenen Nährstoffen.²
Vegetation = Baum und Solitärgehölze
100 g pro 1 cm Stammdurchmesser
Menge: 70,000 kg
Leistungsbereichkatalog: 107

**01.05.0019 Dünger ausbringen *NPKMg-Dünger *Heckenpflanzen**
Dünger ausbringen. Dünger liefern wird gesondert
vergütet.
Fläche Straßenbeet und Böschungen
NPKMg-Dünger, mind. 14 v.H. N, chloridarm.
Ausbringmenge  50g /m²
Vegetation = Heckenpflanzen
Menge: 13,000 kg
Leistungsbereichkatalog: 107

**01.05.0020 Dünger ausbringen *NPKMg-Dünger *Bodendecker**
Dünger ausbringen. Dünger liefern wird gesondert
vergütet.
Fläche Straßenbeet und Böschungen
NPKMg-Dünger, mind. 14 v.H. N, chloridarm.
Ausbringmenge  50g /m²
Vegetation = Bodendecker- und Staudenflächen.
Menge: 20,000 kg
Leistungsbereichkatalog: 107

**01.05.0021 Dünger ausbringen *NPK-Dünger *Rasenflächen**
Dünger ausbringen. Dünger liefern wird gesondert
vergütet.
Fläche Straßenbeet und Böschungen
NPK-Dünger 8 % N, 4 % P2O5, 5 % K2O (pflanzlicher
Herkunft).
Mit organisch gebundenen Nährstoffen.
Liefern, gleichmäßig ausbringen.

Auf Rasenfläche100g/ m2 aufbringen.
Menge: 30,000 kg
Leistungsbereichkatalog: 107

**01.05.0022 Bodenverbesserungsstoff ausbringen Seitentrennstr. *Bäume und Sträucher**
Bodenverbesserungsstoff ausbringen. Bodenverbesserungsstoff liefern wird gesondert vergütet.
Fläche = Pflanzgruben Bäume und Sträucher
Bodenverbesserungsstoff Stocksorb
Ausbringmenge 1,8 kg pro Baum 0,14 kg pro Heister 0,06 kg pro Strauch
Vegetation = Bäume und Stäucher.
Menge: 70,000 kg
Leistungsbereichkatalog: 107

**01.05.0023 Bodenverbesserungsstoff ausbringen Seitentrennstr.* *Heckenpflanzen**
Bodenverbesserungsstoff ausbringen. Bodenverbesserungsstoff liefern wird gesondert vergütet.
Fläche = Pflanzgruben Bäume und Sträucher
Bodenverbesserungsstoff Stocksorb
Ausbringmenge 0,06 kg pro Strauch
Vegetation = Bäume und Stäucher.
Menge: 12,000 kg
Leistungsbereichkatalog: 107

**01.05.0024 Bodenverbesserungsstoff ausbringen Seitentrennstr.* *Bodendecker**
Bodenverbesserungsstoff ausbringen. Bodenverbesserungsstoff liefern wird gesondert vergütet.
Fläche = Straßenbeet und Böschungen
Bodenverbesserungsstoff Stocksorb
Ausbringmenge 0,2 kg/ m²
Vegetation =  Bodendecker- und Staudenflächen.
Menge: 78,000 kg
Leistungsbereichkatalog: 107

#### Abschnitt 01.06 Hochstämme LIEFERN

**01.06.0001 Acer p. `Columnare Typ Ley I´ lief. H 3xv mDb 14-16**
Acer platanoides liefern.
Hochstamm, dreimal verpflanzt, mit Drahtballen, mit
gerader Stammverlängerung innerhalb der Krone, Stammumfang 14 bis 16 cm.
Sorte = `Columnare Typ Ley I´
Menge: 6,000 St
Leistungsbereichkatalog: 104

**01.06.0002 Malus ´Evereste´ liefern H 3xv mDb 14-16**
Malus (Zierapfel) liefern.
Hochstamm, dreimal verpflanzt, mit Drahtballen, Stammumfang 14 bis 16 cm.
Sorte: ´Evereste´
Menge: 3,000 St
Leistungsbereichkatalog: 104

**01.06.0003 Pyrus communis Hybr. liefern H 3xv mDb 12-14**
StL-Nr. 1810444729
Pyrus communis Hybride (Birne) liefern.
Hochstamm, dreimal verpflanzt, mit Drahtballen, Stammumfang 12 bis 14 cm.
Sorte 'Gräfin von Paris'
Menge: 1,000 St
Leistungsbereichkatalog: 104

**01.06.0004 Pyrus callery. 'Chanticleer' lief. H 3xv mDb 14-16cm**
Pyrus calleryana 'Chanticleer' (Stadtbirne) liefern.
Hochstamm, dreimal verpflanzt, mit Drahtballen, mit
gerader Stammverlängerung innerhalb der Krone, Stammumfang 14 bis 16
 cm.
Menge: 19,000 St
Leistungsbereichkatalog: 104

**01.06.0005 Prunus cerasifer 'Nigra' lief. H 3xv mDb 14-16 cm**
Prunus cerasifer 'Nigra' (Blutpflaume) liefern.
Hochstamm, dreimal verpflanzt, mit Drahtballen, mit
gerader Stammverlängerung innerhalb der Krone, Stammumfang 14 bis 16 cm.
Menge: 2,000 St
Leistungsbereichkatalog: 104

#### Abschnitt 01.07 HECKENSTRÄUCHER LIEFERN

**01.07.0001 Carpinus betulus liefern He 2xv geschn., 100-125 mB**
Carpinus betulus (Hainbuche) liefern.
Heckenpflanze, zweimal verpflanzt,geschnitten, 100 bis
125cm mit Ballen.
Menge: 170,000 St

#### Abschnitt 01.08 STRÄUCHER LIEFERN

**01.08.0001 Carpinus betulus liefern Sol mDB 125-150*Fastigiata**
Carpinus betulus (Hainbuche) liefern.
Solitär, dreimal verpflanzt, mit Ballen, 60 bis 100 cm
breit, 125 bis 150 cm hoch.
Sorte = 'Fastigiat Monument'.
Menge: 2,000 St
Leistungsbereichkatalog: 104

**01.08.0002 Carpinus betulus liefern Sol mDB 150-175*Fastigiata**
Carpinus betulus (Hainbuche) liefern.
Solitär, dreimal verpflanzt, mit Ballen, 60 bis 100 cm
breit, 150 bis 175 cm hoch.
Sorte = 'Fastigiat Monument'.
Menge: 1,000 St

**01.08.0003 Viburnum plic. ´Mariesii´. liefern**
Viburnum plicatum ´Mariesii´. liefern.
Solitär, dreimal verpflanzt, mit Ballen,80 bis 100 cm
Menge: 1,000 St
Leistungsbereichkatalog: 104

**01.08.0004 Hamamelis int. ´Feuerzauber´liefern**
Hamamelis intermedia ´Feuerzauber´ liefern.
Solitär, dreimal verpflanzt, mit Ballen,100 bis 125 cm
Menge: 2,000 St

#### Abschnitt 01.09 BODENDECKER und Stauden LIEFERN

**01.09.0001 Staudenpflanze liefern Alchemilla mollis*P 0,5**
StL-Nr. 181048010101
Staudenpflanze liefern.
Alchemilla mollis (Frauenmantel).
Mit Topf, Inhalt 0,5 Liter.
Menge: 246,000 St
Leistungsbereichkatalog: 104

**01.09.0002 Staudenpflanze liefern Aster dumosus ´Apollo´ *P 0,5**
Staudenpflanze liefern.
Pflanze "Aster dumosus ´Apollo´ "
Mit Topf, Inhalt 0,5 Liter.
Menge: 50,000 St
Leistungsbereichkatalog: 104

**01.09.0003 Staudenpflanze liefern Calamagrostis *P 1**
Staudenpflanze liefern.
Calamagrostis x acutiflora 'Karl Foerster"
Mit Topf, Inhalt 1,0 Liter.
Menge: 127,000 St
Leistungsbereichkatalog: 104

**01.09.0004 Staudenpflanze liefern Calamagrostis* P1**
Staudenpflanze liefern.
Pflanze "Calamagrostis x acutiflora 'Overdam" '"
Mit Topf, Inhalt 1 Liter.
Menge: 16,000 St
Leistungsbereichkatalog: 104

**01.09.0005 Staudenpflanze liefern Geranium san. ´Max Frei´ *P 0,5l**
Staudenpflanze liefern.
Pflanze "Geranium saguineum ´Max Frei´"
Mit Topf, Inhalt 0,5 Liter.
Menge: 593,000 St
Leistungsbereichkatalog: 104

**01.09.0006 Hydr. 'Groundbr.® Blush' liefern**
Hydrangea arborescens 'Groundbreaker® Blush' liefern.
Strauch, im Container, Inhalt 2 Liter, 30 bis 40 cm.
Sorte = ''Groundbreaker® Blush''.
Menge: 45,000 St

**01.09.0007 Lonicera nitida liefern P 1 20-30*Maigrün**
StL-Nr. 1810431711
Lonicera nitida (Immergrüne Heckenmyrte) liefern.
Mit Topf, Inhalt 1 Liter, 20 bis 30 cm.
Sorte = 'Maigrün'.
Menge: 324,000 St
Leistungsbereichkatalog: 104

**01.09.0008 Potentilla fruticosa liefern C 2 30-40*Kobold**
StL-Nr. 1810442524
Potentilla fruticosa (Fingerstrauch) liefern.
Strauch, im Container, Inhalt 2 Liter, 30 bis 40 cm.
Sorte = 'Kobold'.
Menge: 260,000 St
Leistungsbereichkatalog: 104

**01.09.0009 Staudenpflanze liefern ... Blauhügel ...*P 0,5**
Staudenpflanze liefern.
Pflanze Salvia nemorosa Blauhügel
Mit Topf, Inhalt 0,5 Liter.
Menge: 166,000 St
Leistungsbereichkatalog: 104

**01.09.0010 Spiraea japonica liefern P 1 20-30*Anthony Waterer**
StL-Nr. 1810464722
Spiraea japonica (Sommerspiere) liefern.
Mit Topf, 1 Liter, 20 bis 30 cm.
Sorte = 'Anthony Waterer'.
Menge: 70,000 St
Leistungsbereichkatalog: 104

**01.09.0011 Spiraea japonica liefern C 2 30-40*Little Princess**
StL-Nr. 1810464731
Spiraea japonica (Sommerspiere) liefern.
Strauch, im Container, Inhalt 2 Liter, 30 bis 40 cm.
Sorte = 'Little Princess'.
Menge: 137,000 St
Leistungsbereichkatalog: 104

**01.09.0012 Rosa ´Sorrento´ liefern A-Qualität NOACK**
Rosa "Sorrento" liefern
A-Qualität NOACK
Menge: 242,000 St

**01.09.0013 Rosa ´Westzeit´ liefern A-Qualität NOACK**
Rosa "Westzeit" liefern
A-Qualität NOACK
Menge: 48,000 St

#### Abschnitt 01.10 BLUMENZWIEBELN LIEFERN

**01.10.0001 Allium afl. 'Purp. Sensation' lief.**
Allium atropurpureum liefern
Menge: 416,000 St

**01.10.0002 Allium gig. 'Ambassador' liefern**
Narcissus cyclamineus
 " February Gold" liefern
Menge: 283,000 St

**01.10.0003 Crocus chrysanthus "Ruby Giant" liefern**
Menge: 570,000 St

**01.10.0004 Narcissus triandrus "Thalia" liefern**
Menge: 1696,000 St

#### Abschnitt 01.11 SAAT- UND PFLANZARBEITEN

**01.11.0001 Einschlagplatz f. Gehölze einricht. Fläche des AN**
*** Pauschalposition
Einschlagplatz für Gehölze einrichten, unterhalten und
nach Abschluss der Arbeiten räumen.
Fläche stellt AN.
Menge: 1,000 Psch

**01.11.0002 Gehölze mit Ballen einschlagen H, Al, Sol**
Gehölze mit Ballen oder Container übersichtlich, nach
Arten und Größen getrennt, einschlagen. Ballen/ Container allseitig mit lockerem Boden oder Mulchstoff umgeben. Gehölze im Einschlag feucht halten. Liefern der
Gehölze wird gesondert vergütet.
Gehölze = Hochstämme, Alleebäume und Solitärgehölze.
Menge: 31,000 St
Leistungsbereichkatalog: 107

**01.11.0003 Gehölze mit Ballen einschlagen Hei., Sträucher**
Gehölze mit Ballen oder Container übersichtlich, nach
Arten und Größen getrennt, einschlagen. Ballen/ Container allseitig mit lockerem Boden oder Mulchstoff umgeben. Gehölze im Einschlag feucht halten. Liefern der
Gehölze wird gesondert vergütet.
Gehölze = Heister, Sträucher, Immergrüne.
Menge: 6,000 St
Leistungsbereichkatalog: 107

**01.11.0004 Pflanzstellen kennzeichnen bis Pflanzung**
*** Pauschalposition
Pflanzstellen im Gelände nach Pflanzplan, getrennt nach
Hochstämmen, Heistern und Pflanzeinheiten, mit unterschiedlichen Pfählen deutlich sichtbar kennzeichnen.
Markierung der Pflanzeinheiten bis zur Pflanzung
vorhalten.
Menge: 1,000 Psch

**01.11.0005 Gehölz/ Hecken pflanzen Verpfl. Str. Co.* Bodenverbess.ges.*Boden einplanier.**
Gehölz pflanzen. Pflanzloch oder Pflanzgraben herstellen und angießen 10l/ Stück. Brauchbaren Boden wieder einbauen. Gehölz liefern
wird gesondert vergütet.
Gehölz = Verpflanzter Strauch mit Ballen/Container als Hecke
Pflanzgraben nach Unterlagen des AG
Bodenverbesserungsstoffe nach Unterlagen des AG mit
brauchbarem Boden vermischen. Bodenverbesserungsstoffe
werden gesondert vergütet.
Überschüssigen Boden seitlich einplanieren.
i
Menge: 170,000 St
Leistungsbereichkatalog: 107

**01.11.0006 Bodend, Gräser, Stauden pflanzen**
Bodendecker, Gräser und Stauden pflanzen und angießen 25l/m². Pflanzloch oder Pflanzgraben herstellen. Brauchbaren Boden wieder einbauen. Solitärgehölz liefern wird gesondert vergütet.
Gehölz 'Bodendecker = Sträucher, Rosen und Stauden'

Überschüssigen Boden der Verwertung nach Wahl des AN
zuführen.
Menge: 2064,000 St

**01.11.0007 Bodend, Gräser und Stauden pflanzen *steiler 1:3 Böschung*Loch 20x20x30 cm Bodenverb. ges.*Boden einplan.**
Bodendecker, Gräser und Stauden pflanzen. Pflanzloch oder Pflanzgraben herstellen. Brauchbaren Boden wieder einbauen. Gehölz liefern
wird gesondert vergütet.
Gehölz Bodendecker = Potentilla fruticosa
Neigung der Fläche steiler 1:3.
Pflanzung auf Böschung.
Pflanzloch 20 x 20 cm oder Durchmesser = 25 cm, 30 cm
tief.
Bodenverbesserungsstoffe nach Unterlagen des AG mit
brauchbarem Boden vermischen. Bodenverbesserungsstoffe
werden gesondert vergütet.
Überschüssigen Boden seitlich einplanieren.
Menge: 260,000 St
Leistungsbereichkatalog: 107

**01.11.0008 Gehölz pflanzen v.Hei.*Loch 60x60x40 cm Gießrand*Bodenverb. ges. Boden einplan.**
Gehölz pflanzen und gießen 10l/ Stück. Pflanzloch oder Pflanzgraben herstellen. Brauchbaren Boden wieder einbauen. Gehölz liefern
wird gesondert vergütet.
Gehölz = verpflanzter Heister und Solitärgehölze.
Pflanzloch 60 x 60 cm oder Durchmesser = 70 cm, 40 cm
tief.
Gießrand entsprechend Pflanzlochgröße anlegen.
Bodenverbesserungsstoffe nach Unterlagen des AG mit
brauchbarem Boden vermischen. Bodenverbesserungsstoffe
werden gesondert vergütet.
Überschüssigen Boden seitlich einplanieren.
Menge: 5,000 St
Leistungsbereichkatalog: 107

*Hinweis: Bodenverbesserungsstoffe einbauen*
Pos. Sol./ H pflanzen:
0,5 m3 Baumsubstrat mit dem übrigen Boden vermischen.
50kg bioaktiver Wachstumdförderer mit 60-70% Humingehalt

**01.11.0009 Solitärgehölze pflanzen*geschl. Grasnarbe 100x100x70 cm*Boden, DU 60 cm Bodenverb.gesond.*Boden einplan.**
Stammbusch oder Solitär pflanzen und gießen 80l/ Stück.
Pflanzschnitt durchführen. Pflanzloch herstellen.
Brauchbaren Boden wieder einbauen. Gehölz liefern wird
gesondert vergütet.
Gehölz: Säulenhainbuche
Pflanzung auf Fläche mit geschlossener Grasnarbe.
Pflanzloch 100 x 100 x 70 cm.
Gießrand aus anstehendem Boden herstellen, Mindesthöhe
des Gießrandes über der Pflanzscheibe 20 cm, Durchmesser 60 cm.
Bodenverbesserungsstoffe nach Unterlagen des AG mit dem
brauchbaren Boden vermischen. Bodenverbesserungsstoffe
werden gesondert vergütet.
Überschüssigen Boden seitlich einplanieren.
Menge: 1,000 St
Leistungsbereichkatalog: 107

**01.11.0010 Hochstamm / Alleebaum pflanzen Hü.14-18,Sol.m.B. 100x100x70 cm*unterer Astkranz Boden, DU 80 cm*Bodenverb.gesond. Boden einplan.**
StL-Nr. 2110731849316101
Hochstamm, Alleebaum, Stammbusch oder Solitär pflanzen.
Pflanzschnitt durchführen. Pflanzloch herstellen.
Brauchbaren Boden wieder einbauen. Gehölz liefern wird
gesondert vergütet.
Hochstamm/Stammbusch, Stammumfang über 14 bis 18 cm,
Solitär mit Ballen/Container.
Pflanzung '3 x Acer platanoides ´Columnare´; 3 x  Malus´Evereste´, 2 x Prunus cerasifera ´Nigra´, 19 x  Pyrus calleryana ´Chanticleer´, 1 x  Pyrus communis ´Gräfin von Paris´'

Pflanzloch 100 x 100 x 70 cm.
Unteren Astkranz entfernen.
Gießrand aus anstehendem Boden herstellen, Mindesthöhe
des Gießrandes über der Pflanzscheibe 20 cm, Durchmesser 80 cm.
Bodenverbesserungsstoffe nach Unterlagen des AG mit dem
brauchbaren Boden vermischen. Bodenverbesserungsstoffe
werden gesondert vergütet.
Überschüssigen Boden seitlich einplanieren.
Menge: 28,000 St
Leistungsbereichkatalog: 107

**01.11.0011 Hochstamm / Alleebaum pflanzen Hü.14-18,Sol.m.B.*steiler 1:3 100x100x70 cm*unterer Astkranz Boden, DU 80 cm*Bodenverb.gesond. Sicherung Brett*Boden einplan.**
StL-Nr. 2110731842316111
Hochstamm, Alleebaum, Stammbusch oder Solitär pflanzen.
Pflanzschnitt durchführen. Pflanzloch herstellen.
Brauchbaren Boden wieder einbauen. Gehölz liefern wird
gesondert vergütet.
Hochstamm/Stammbusch, Stammumfang über 14 bis 18 cm,
Solitär mit Ballen/Container.
Pflanzung auf Böschung, Neigung steiler 1:3.
Pflanzloch 100 x 100 x 70 cm.
Unteren Astkranz entfernen.
Gießrand aus anstehendem Boden herstellen, Mindesthöhe
des Gießrandes über der Pflanzscheibe 20 cm, Durchmesser 80 cm.
Bodenverbesserungsstoffe nach Unterlagen des AG mit dem
brauchbaren Boden vermischen. Bodenverbesserungsstoffe
werden gesondert vergütet.
Bodensicherung der Pflanzscheiben talseitig, Höhe 40
cm, mit zwei Brettern, 100 x 20 x 2,5 cm und zwei
Pflöcken aus Holz, 100 cm lang, Zopfdurchmesser 8 bis
10 cm. Bretter an Pflöcken befestigen. Oberkante 10 cm
über Ballen.
Überschüssigen Boden seitlich einplanieren.
Menge: 3,000 St
Leistungsbereichkatalog: 107

**01.11.0012 Baumverankerung (Pfahlbock) herst. Dreibock*L=3 m, DU 8-10 cm Geschält*Querholz halbrund 1 Bindung/Pfahl*Baumgurt 50 mm**
Baumverankerung als Pfahlbock herstellen. Pfähle gekegelt und gespitzt, standfest einschlagen.
Pfahlbock mit drei Pfählen.
Pfahllänge 3,00 m, Zopfdurchmesser 8 bis 10 cm.
Pfahl aus Nadelholz geschält.
Pfahlzöpfe durch Querhölzer seitlich verbinden, Pfahlverbindung = Halbrundholz geschält, Durchmesser = 50 mm
Eine Bindung je Pfahl.
Bindung = Baumgurt, 50 mm breit. Bindung am Pfahl annageln.
inkl. Lieferung aller erforderlichen Materialien und Befestigungsmittel.
Menge: 28,000 St

**01.11.0013 Baumverankerung (Pfahlbock) herst. Dreibock*L=3 m, DU 8-10 cm Geschält*Querholz halbrund 1 Bindung/Pfahl*Baumgurt 50 mm**
Baumverankerung als Pfahlbock herstellen. Pfähle gekegelt und gespitzt, standfest einschlagen.Gelände steiler als 1:3
Pfahlbock mit drei Pfählen.
Pfahllänge 3,00 m, Zopfdurchmesser 8 bis 10 cm.
Pfahl aus Nadelholz geschält.
Pfahlzöpfe durch Querhölzer seitlich verbinden, Pfahlverbindung = Halbrundholz geschält, Durchmesser = 50 mm
Eine Bindung je Pfahl.
Bindung = Baumgurt, 50 mm breit. Bindung am Pfahl annageln.
inkl. Lieferung aller erforderlichen Materialien und Befestigungsmittel.
Menge: 3,000 St

**01.11.0014 Baumverankerung (Baumpfahl) setzen Pfahl schräg*L 2 m, DU 6-8 cm ungeschält*1 Bindung/Pfahl Kokosstrick dick**
Baumpfahl, gekegelt bzw. gefast und gespitzt, standfest
setzen. Gehölz anbinden.
Pfahl schräg setzen.
Pfahllänge 2,00 m, Zopfdurchmesser 6 bis 8 cm.
Pfahl aus Nadelholz, ungeschält.
Eine Bindung je Pfahl.
Bindung = Kokosstrick, dick (1 kg = 40 m), Bindung ausdoppelter 8-er Schlaufe, auf Abstand umwickelt. Bindung
am Pfahl annageln.
inkl. Lieferung aller erforderlichen Materialien und Befestigungsmittel.
Menge: 6,000 St
Leistungsbereichkatalog: 107

**01.11.0015 Rindenschutzanstrich herstellen StU bis 20 cm*Höhe - 3 m Stamm schleifen, voranstrich Anstrich Arbo-Flex o.ä.**
Schutz der Rinde an Stamm und Hauptästen von Bäumen gegen Verdunstung und Sonneneinwirkung liefern und herstellen.
Stammumfang bis 20 cm.
Arbeitshöhe bis 3 m.
Rindenschutz durch mind.5 jährigem haftenden Anstrich.
Stamm mit Schleifflies reinigen und mit Voranstrich,
wie LX60 streichen.Stamm mit Arbo-Flex oder ähnlich
250-300gr pro Baum auftragen.
Lieferquelle:  Flügel- GmbH
  Osterrode/Harz
  Tel: 05522/3191-0
  Fax: 05522/3191-28
inkl. Lieferung aller erforderlichen Materialien und Befestigungsmittel.
Menge: 31,000 St

**01.11.0016 Stammschutz liefern und anbringen**
Stammschutzmanschette mit Vorspannung
z.B Arbhogard oder Vergleichbares
Liefern und nach Pflanzung anbringen
Menge: 31,000 St

**01.11.0017 Kunststoff Giesrand liefern**
Giesrand aus Kunstoff (Aquamax) Farbe Grün
liefern. Mit Verbindungsklemme und Befestigungselemente Durchmesser 80 cm. Länge ca. 250 cm liefern.
Menge: 31,000 St

**01.11.0018 Giesrand anbringen**
Giesrand aus Kunstoff Durchmesser 80 cm
nach Pflanzung der Bäume und Errichtung des Dreibockes
nach Herstellervorgaben anbringen.
Menge: 31,000 St

**01.11.0019 Gießsack für Hochstamm liefern**
Gießsack aus UV-stabilisiertem, reißfestem Kunststoff mit einem Fassungsvermögen von ca. 75 l liefern
Menge: 31,000 St

**01.11.0020 Gießsack anbringen**
Gießsack nach Herstellervorgaben anbringen. Die Befestigung des Gießsacks hat am Dreierbock (Pfahlbock) zu erfolgen; eine Befestigung unmittelbar am Stamm ist nicht zulässig. Der Gießsack ist so anzubringen, dass eine gleichmäßige, langsame Wasserabgabe im Wurzelbereich gewährleistet ist. Einschließlich aller erforderlichen Befestigungselemente.

Die Gießsäcke sind entsprechend der Beetnummern wasserfest und fortlaufend zu kennzeichnen zwecks Dokumentation der Befüllungsvorgänge.

Das erstmalige Befüllen des Gießsackes ist in diese Position mit einzurechnen.
Menge: 31,000 St

**01.11.0021 Pflanzscheibe mulchen Pflanzsch. DU 100*Nadelholzr. 10/40 Dicke 10 cm**
Pflanzscheibe von Gehölz gleichmäßig dick mulchen.
Pflanzscheibengröße, Durchmesser = 100 cm.
Mulchstoff = Nadelholzrinde 10/40 mm, C/N-Verhältnis
>60.
Dicke der Mulchschicht = 10 cm.
inkl. Lieferung
Menge: 17,000 St
Leistungsbereichkatalog: 107

**01.11.0022 Pflanzfläche abziehen (kreilen)**
Fläche nach der Pflanzung mit dem Kreil abziehen.
Menge: 460,000 m2

**01.11.0023 Gehölzfläche mulchen Nadelholzr. 10/40*Dicke 8 cm**
Pflanzstreifen  gleichmäßig dick mulchen.
Mulchstoff = Nadelholzrinde 10/40 mm.
Mulchschicht = 10 cm.
inkl. Lieferung
Menge: 460,000 m2
Leistungsbereichkatalog: 107

**01.11.0024 Rasenansaat mit RSM herstellen*Feinplanum herst. Menge 25 g/m2*RSM 7.1.2**
Rasenansaat mit RSM liefern und herstellen. Saatgut ohne Entmischung ausbringen, einarbeiten und andrücken.
Feinplanum herstellen.
Saatgutmenge = 25 g/m2.
Regelsaatgutmischung (RSM) 7.1.2 Landschaftsrasen -
Standard mit Kräutern.
inkl. Lieferung aller erforderlichen Materialien.
Menge: 282,000 m2
Leistungsbereichkatalog: 107

**01.11.0025 Rasenansaat mit RSM herstellen Raseng.,Pflaster*Feinplanum herst. Menge 20 g/m2*RSM 5.1**
Rasenansaat mit RSM liefern und herstellen. Saatgut ohne Entmischung ausbringen, einarbeiten und andrücken.
Fläche = Schotterrasen
Feinplanum herstellen inkl. Einbau Schotterrasebsubstrat.
Saatgutmenge = 20 g/m2.
Regelsaatgutmischung (RSM) 5.1 Parkplatzrasen.
inkl. Lieferung aller erforderlichen Materialien.
Menge: 1,000 m2
Leistungsbereichkatalog: 107

**01.11.0026 Blumenzwiebeln pflanzen Tiefe 2 fach**
Blumenzwiebeln pflanzen
Tiefe 2 fache Zwiebelgröße
Abdeckung mit Sand
Menge: 2965,000 St

#### Abschnitt 01.12 PFLEGEMAßNAHMEN

**01.12.0001 Einzelgehölze wässern Hochstamm, 5 Wässerungsgänge 200 Liter*Fertigst.pflege**
Einzelgehölz wässern, Wasser liefern. Bodenart, Exposition und Standort nach Unterlagen des AG. Wurzelraum
ausreichend durchfeuchten. Abgerechnet wird die Wässerung des Einzelgehölzes pro Jahr.

Gehölz = Hochstamm.

Anzahl der Wässerungsgänge pro Jahr = 5.

Mindestwassermenge je Pflanze pro Wässerungsgang = 200
Liter.

Das zusätzliche befüllen der Gießssäcke im Rahmen des Wässerungsgang mit 75l Wasser/ Sack ist in die Position einzurechnen.

Die Bewässerungsgänge sind der Bauüberwachung mindestens drei Werktage vor Ausführung anzukündigen und mittels Aufmaßblatt zu dokumentieren.

Die Abrechnung erfolgt nach dem anerkannten Baustellenaufmaß.
Während der Fertigstellungspflege.
Menge: 31,000 St
Leistungsbereichkatalog: 107

**01.12.0002 Einzelgehölze wässern Hochstamm, 5 Wässerungsgänge 200 Liter*E.-pflege 1. Jahr**
Einzelgehölz wässern, Wasser liefern. Bodenart, Exposition und Standort nach Unterlagen des AG. Wurzelraum
ausreichend durchfeuchten. Abgerechnet wird die Wässerung des Einzelgehölzes pro Jahr.

Gehölz = Hochstamm.

Anzahl der Wässerungsgänge pro Jahr = 5.

Mindestwassermenge je Pflanze pro Wässerungsgang = 200
Liter.

Das zusätzliche befüllen der Gießssäcke im Rahmen des Wässerungsgang mit 75l Wasser/ Sack ist in die Position einzurechnen.

Die Bewässerungsgänge sind der Bauüberwachung mindestens drei Werktage vor Ausführung anzukündigen und mittels Aufmaßblatt zu dokumentieren.

Die Abrechnung erfolgt nach dem anerkannten Baustellenaufmaß.
Während dem 1. Jahr in der Entwicklungsplege.
Menge: 31,000 St
Leistungsbereichkatalog: 107

**01.12.0003 Einzelgehölze wässern Hochstamm, 5 Wässerungsgänge 200 Liter*E.-pflege 2. Jahr**
Einzelgehölz wässern, Wasser liefern. Bodenart, Exposition und Standort nach Unterlagen des AG. Wurzelraum
ausreichend durchfeuchten. Abgerechnet wird die Wässerung des Einzelgehölzes pro Jahr.

Gehölz = Hochstamm.

Anzahl der Wässerungsgänge pro Jahr = 5.

Mindestwassermenge je Pflanze pro Wässerungsgang = 200
Liter.

Das zusätzliche befüllen der Gießssäcke im Rahmen des Wässerungsgang mit 75l Wasser/ Sack ist in die Position einzurechnen.

Die Bewässerungsgänge sind der Bauüberwachung mindestens drei Werktage vor Ausführung anzukündigen und mittels Aufmaßblatt zu dokumentieren.
Die Abrechnung erfolgt nach dem anerkannten Baustellenaufmaß.
Während dem 2. Jahr in der Entwicklungsplege.
Menge: 31,000 St
Leistungsbereichkatalog: 107

**01.12.0004 Gießsäcke Überwint. *Fertig.pflege**
Gießsäcke im letzten Pflegegang des Jahres vollständig entleeren, von Restwasser befreien, grob reinigen, auf Beschädigungen kontrollieren und fachgerecht demontieren. Die Gießsäcke sind durch den Auftragnehmer (AN) an einem von ihm bereitzustellenden, trockenen und witterungsgeschützten Lagerort fachgerecht über die Winterperiode einzulagern.

Im ersten Pflegegang des darauffolgenden Jahres sind die eingelagerten Gießsäcke zur Pflanzfläche zu transportieren, fachgerecht an den Bäumen zu montieren, auf ordnungsgemäßen Sitz zu kontrollieren, vollständig mit Wasser zu befüllen und für den weiteren Bewässerungseinsatz betriebsbereit zu übergeben.

Der Lagerort ist durch den Auftragnehmer (AN) bereitzustellen. Sämtliche Nebenleistungen einschließlich Demontage, Reinigung, Kontrolle, Transport, Lagerung, Wiedermontage, Erstbefüllung mit Wasser sowie aller erforderlichen Arbeitsmittel und Geräte sind in den Einheitspreis bzw. Pauschalpreis einzukalkulieren.

Während der Fertigstellungspflege.
Menge: 31,000 St

**01.12.0005 Gießsäcke Überwint. *E-pflege 1Jahr**
Gießsäcke im letzten Pflegegang des Jahres vollständig entleeren, von Restwasser befreien, grob reinigen, auf Beschädigungen kontrollieren und fachgerecht demontieren. Die Gießsäcke sind durch den Auftragnehmer (AN) an einem von ihm bereitzustellenden, trockenen und witterungsgeschützten Lagerort fachgerecht über die Winterperiode einzulagern.

Im ersten Pflegegang des darauffolgenden Jahres sind die eingelagerten Gießsäcke zur Pflanzfläche zu transportieren, fachgerecht an den Bäumen zu montieren, auf ordnungsgemäßen Sitz zu kontrollieren, vollständig mit Wasser zu befüllen und für den weiteren Bewässerungseinsatz betriebsbereit zu übergeben.

Der Lagerort ist durch den Auftragnehmer (AN) bereitzustellen. Sämtliche Nebenleistungen einschließlich Demontage, Reinigung, Kontrolle, Transport, Lagerung, Wiedermontage, Erstbefüllung mit Wasser sowie aller erforderlichen Arbeitsmittel und Geräte sind in den Einheitspreis bzw. Pauschalpreis einzukalkulieren.

Die Abrechnung erfolgt nach dem anerkannten Baustellenaufmaß.
Während dem 1. Jahr in der Entwicklungsplege.
Menge: 31,000 St

**01.12.0006 Gießsäcke Überwint. *E-pflege 2Jahr**
Gießsäcke im letzten Pflegegang des Jahres vollständig entleeren, von Restwasser befreien, grob reinigen, auf Beschädigungen kontrollieren und fachgerecht demontieren. Die Gießsäcke sind durch den Auftragnehmer (AN) an einem von ihm bereitzustellenden, trockenen und witterungsgeschützten Lagerort fachgerecht über die Winterperiode einzulagern.

Im ersten Pflegegang des darauffolgenden Jahres sind die eingelagerten Gießsäcke zur Pflanzfläche zu transportieren, fachgerecht an den Bäumen zu montieren, auf ordnungsgemäßen Sitz zu kontrollieren, vollständig mit Wasser zu befüllen und für den weiteren Bewässerungseinsatz betriebsbereit zu übergeben.

Der Lagerort ist durch den Auftragnehmer (AN) bereitzustellen. Sämtliche Nebenleistungen einschließlich Demontage, Reinigung, Kontrolle, Transport, Lagerung, Wiedermontage, Erstbefüllung mit Wasser sowie aller erforderlichen Arbeitsmittel und Geräte sind in den Einheitspreis bzw. Pauschalpreis einzukalkulieren.

Die Abrechnung erfolgt nach dem anerkannten Baustellenaufmaß.
Während dem 2. Jahr in der Entwicklungsplege.
Menge: 31,000 St

**01.12.0007 Einzelgehölze wässern Solitärgehölze, 5 Wässerungsgänge 80 Liter*Fertigst.pflege**
Einzelgehölz wässern, Wasser liefern. Bodenart, Exposition und Standort nach Unterlagen des AG. Wurzelraum
ausreichend durchfeuchten. Abgerechnet wird die Wässerung des Einzelgehölzes pro Jahr.

Gehölz = Solitärgehölze.

Anzahl der Wässerungsgänge pro Jahr = 5.

Mindestwassermenge je Pflanze pro Wässerungsgang = 80
Liter.

Die Bewässerungsgänge sind der Bauüberwachung mindestens drei Werktage vor Ausführung anzukündigen und mittels Aufmaßblatt zu dokumentieren.

Die Abrechnung erfolgt nach dem anerkannten Baustellenaufmaß.
Während der Fertigstellungspflege.
Menge: 6,000 St
Leistungsbereichkatalog: 107

**01.12.0008 Einzelgehölze wässern Solitärgehölze, 5 Wässerungsgänge 80 Liter*E.-pflege 1. Jahr**
Einzelgehölz wässern, Wasser liefern. Bodenart, Exposition und Standort nach Unterlagen des AG. Wurzelraum
ausreichend durchfeuchten. Abgerechnet wird die Wässerung des Einzelgehölzes pro Jahr.

Gehölz = Solitärgehölze.

Anzahl der Wässerungsgänge pro Jahr = 5.

Mindestwassermenge je Pflanze pro Wässerungsgang = 80
Liter.

Die Bewässerungsgänge sind der Bauüberwachung mindestens drei Werktage vor Ausführung anzukündigen und mittels Aufmaßblatt zu dokumentieren.

Die Abrechnung erfolgt nach dem anerkannten Baustellenaufmaß.
Während dem 1. Jahr in der Entwicklungspflege.
Menge: 6,000 St
Leistungsbereichkatalog: 107

**01.12.0009 Einzelgehölze wässern Solitärgehölze, 5 Wässerungsgänge 80 Liter*E.-pflege 2. Jahr**
Einzelgehölz wässern, Wasser liefern. Bodenart, Exposition und Standort nach Unterlagen des AG. Wurzelraum
ausreichend durchfeuchten. Abgerechnet wird die Wässerung des Einzelgehölzes pro Jahr.

Gehölz = Solitärgehölze.

Anzahl der Wässerungsgänge pro Jahr = 5.

Mindestwassermenge je Pflanze pro Wässerungsgang = 80
Liter.

Die Bewässerungsgänge sind der Bauüberwachung mindestens drei Werktage vor Ausführung anzukündigen und mittels Aufmaßblatt zu dokumentieren.

Die Abrechnung erfolgt nach dem anerkannten Baustellenaufmaß.

Während dem Jahr in der Entwicklungspflege.
Menge: 6,000 St
Leistungsbereichkatalog: 107

**01.12.0010 Bodendecker, Stauden,Gräser wässern 5 Wässerungsgänge 10 Liter/m² *Fertigst.pflege**
Bodendecker, Stauden und Gräser, Wasser liefern. Bodenart, Exposition und Standort nach Unterlagen des AG. Wurzelraum
ausreichend durchfeuchten. Abgerechnet wird die Wässerung pro m² pro Jahr.

Pflanzen= Bodendecker, Stauden und Gräser.

Anzahl der Wässerungsgänge pro Jahr = 5.

Mindestwassermenge je m² pro Wässerungsgang = 10
Liter.

Die Bewässerungsgänge sind der Bauüberwachung mindestens drei Werktage vor Ausführung anzukündigen und mittels Aufmaßblatt zu dokumentieren.

Die Abrechnung erfolgt nach dem anerkannten Baustellenaufmaß.
Während der Fertigstellungspflege.
Menge: 400,000 m2
Leistungsbereichkatalog: 107

**01.12.0011 Bodendecker, Stauden,Gräser wässern 5 Wässerungsgänge 10 Liter/m² **E.-pflege 1. Jahr**
Bodendecker, Stauden und Gräser, Wasser liefern. Bodenart, Exposition und Standort nach Unterlagen des AG. Wurzelraum
ausreichend durchfeuchten. Abgerechnet wird die Wässerung pro m² pro Jahr.

Pflanzen= Bodendecker, Stauden und Gräser.
Anzahl der Wässerungsgänge pro Jahr = 5.

Mindestwassermenge je m² pro Wässerungsgang = 10
Liter.

Die Bewässerungsgänge sind der Bauüberwachung mindestens drei Werktage vor Ausführung anzukündigen und mittels Aufmaßblatt zu dokumentieren.

Die Abrechnung erfolgt nach dem anerkannten Baustellenaufmaß.
Während dem Jahr in der Entwicklungspflege.
Menge: 400,000 m2
Leistungsbereichkatalog: 107

**01.12.0012 Bodendecker, Stauden,Gräser wässern 5 Wässerungsgänge 10 Liter/m² **E.-pflege 2. Jahr**
Bodendecker, Stauden und Gräser, Wasser liefern. Bodenart, Exposition und Standort nach Unterlagen des AG. Wurzelraum
ausreichend durchfeuchten. Abgerechnet wird die Wässerung pro m² pro Jahr.

Pflanzen= Bodendecker, Stauden und Gräser.
Anzahl der Wässerungsgänge pro Jahr = 5.
Mindestwassermenge je m² pro Wässerungsgang = 10
Liter.

Die Bewässerungsgänge sind der Bauüberwachung mindestens drei Werktage vor Ausführung anzukündigen und mittels Aufmaßblatt zu dokumentieren.

Die Abrechnung erfolgt nach dem anerkannten Baustellenaufmaß.
Während dem 2. Jahr in der Entwicklungspflege.
Menge: 400,000 m2
Leistungsbereichkatalog: 107

**01.12.0013 Einzelgehölz pflegen 2 Pflegegänge, 3 Jahre* Pfl.sch 80-100*Bindung nachbess. Richt/Rschn/Entf.**
Hochstamm, Solitärpflanze oder Heister in Einzelstellung pflegen.
2 Pflegegänge
3 Jahre
Pflanzscheibe, gemulcht, jäten.
Pflanzscheibengröße, DU über 80-100 cm.
Pfähle und Bindungen nachbessern, zu enge Bindungen
lockern. Ersetzen fehlender Pfähle wird gesondert vergütet.
Gehölze richten und antreten, zu schwach austreibende
zurückschneiden, abgestorbene Gehölze entfernen und
entsorgen. Entsorgen wird gesondert vergütet.
Menge: 31,000 St

**01.12.0014 Heckenerziehungsschnitt Beidseitig*Vorh.-1,2 m hoch Nachh. 1,0 m hoch 2 Schnitte/Jahr 3 Jahre**
Heckenerziehungsschnitt
Hecke mit 10 v.H. Anlauf schneiden. Schnittgut geht in
Eigentum des AN.
Hecke beidseitig schneiden.
Höhe vor dem Schnitt bis 1,2 m.
Höhe nach dem Schnitt 1,0 m.
2xim Jahr Juni und August
3 Jahre.
Menge: 68,000 m

**01.12.0015 Bodendeckerfläche pflegen Fläche gemulcht*Jäten/Geh.entfern 5 Pflegegänge/Jahr; 3 Jahre Staudenrückschnitt Richten/Rückschn.**
Bodendeckerfläche pflegen. Unkraut aufnehmen und entsorgen.
Fläche gemulcht.
5 Pflegegänge pro Jahr.
3 Jahre lang
Fläche jäten, unerwünschte Kräuter mit Wurzel entfernen und entsorgen.
Stauden nach der Blüte zurückschneiden.
Stauden und Gehölze richten und antreten, zu schwach
austreibende zurückschneiden.
Menge: 400,000 m2

**01.12.0016 Nachmulchen Pflanzflächen nachmulchen Flach geneigt*. Rindenmulch 0 40 ca. 8 cm dick**
Nachmulchen
Pflanzflächen nachmulchen
Mulch "Rindenmulch 0/40
Mulchschicht = ca. 8 cm dick.
inkl. Lieferung
Menge: 460,000 m2

**01.12.0017 Rasen mähen Fertigst.pflege Höhe 6-10 cm**
StL-Nr. 21107606000192
Rasen mähen.
Während der Fertigstellungspflege.
Mähgut 'ist aufzunehmen und ordnungsgemäß zu entsorgen'

Schnitthöhe 6 bis 10 cm.
Menge: 282,000 m2
Leistungsbereichkatalog: 107

**01.12.0018 Rasen mähen Fertigst.pflege Höhe 6-10 cm**
StL-Nr. 21107606000192
Rasen mähen.
Während der Fertigstellungspflege.
Mähgut 'ist aufzunehmen und ordnungsgemäß zu entsorgen'

Schnitthöhe 6 bis 10 cm.
Menge: 282,000 m2
Leistungsbereichkatalog: 107

**01.12.0019 Rasen mähen Fertigst.pflege Höhe 6-10 cm**
StL-Nr. 21107606000192
Rasen mähen.
Während der Fertigstellungspflege.
Mähgut 'ist aufzunehmen und ordnungsgemäß zu entsorgen'

Schnitthöhe 6 bis 10 cm.
Menge: 282,000 m2
Leistungsbereichkatalog: 107

**01.12.0020 Rasen mähen Fertigst.pflege Höhe 6-10 cm**
StL-Nr. 21107606000192
Rasen mähen.
Während der Fertigstellungspflege.
Mähgut 'ist aufzunehmen und ordnungsgemäß zu entsorgen'

Schnitthöhe 6 bis 10 cm.
Menge: 282,000 m2
Leistungsbereichkatalog: 107

**01.12.0021 Rasen mähen Fertigst.pflege Höhe 6-10 cm**
StL-Nr. 21107606000192
Rasen mähen.
Während der Fertigstellungspflege.
Mähgut 'ist aufzunehmen und ordnungsgemäß zu entsorgen'

Schnitthöhe 6 bis 10 cm.
Menge: 282,000 m2
Leistungsbereichkatalog: 107

**01.12.0022 Rasen mähen E.-pflege 1. Jahr Höhe 6-10 cm**
StL-Nr. 21107606000292
Rasen mähen.
Während der Entwicklungspflege im 1. Pflegejahr.
Mähgut 'ist aufzunehmen und ordnungsgemäß zu entsorgen'

Schnitthöhe 6 bis 10 cm.
Menge: 282,000 m2
Leistungsbereichkatalog: 107

**01.12.0023 Rasen mähen E.-pflege 1. Jahr Höhe 6-10 cm**
StL-Nr. 21107606000292
Rasen mähen.
Während der Entwicklungspflege im 1. Pflegejahr.
Mähgut 'ist aufzunehmen und ordnungsgemäß zu entsorgen'

Schnitthöhe 6 bis 10 cm.
Menge: 282,000 m2
Leistungsbereichkatalog: 107

**01.12.0024 Rasen mähen E.-pflege 1. Jahr Höhe 6-10 cm**
StL-Nr. 21107606000292
Rasen mähen.
Während der Entwicklungspflege im 1. Pflegejahr.
Mähgut 'ist aufzunehmen und ordnungsgemäß zu entsorgen'

Schnitthöhe 6 bis 10 cm.
Menge: 282,000 m2
Leistungsbereichkatalog: 107

**01.12.0025 Rasen mähen E.-pflege 1. Jahr Höhe 6-10 cm**
StL-Nr. 21107606000292
Rasen mähen.
Während der Entwicklungspflege im 1. Pflegejahr.
Mähgut 'ist aufzunehmen und ordnungsgemäß zu entsorgen'

Schnitthöhe 6 bis 10 cm.
Menge: 282,000 m2
Leistungsbereichkatalog: 107

**01.12.0026 Rasen mähen E.-pflege 1. Jahr Höhe 6-10 cm**
StL-Nr. 21107606000292
Rasen mähen.
Während der Entwicklungspflege im 1. Pflegejahr.
Mähgut 'ist aufzunehmen und ordnungsgemäß zu entsorgen'

Schnitthöhe 6 bis 10 cm.
Menge: 282,000 m2
Leistungsbereichkatalog: 107

**01.12.0027 Rasen mähen E.-pflege 2. Jahr Höhe 6-10 cm**
StL-Nr. 21107606000392
Rasen mähen.
Während der Entwicklungspflege im 2. Pflegejahr.
Mähgut 'ist aufzunehmen und ordnungsgemäß zu entsorgen'

Schnitthöhe 6 bis 10 cm.
Menge: 282,000 m2
Leistungsbereichkatalog: 107

**01.12.0028 Rasen mähen E.-pflege 2. Jahr Höhe 6-10 cm**
StL-Nr. 21107606000392
Rasen mähen.
Während der Entwicklungspflege im 2. Pflegejahr.
Mähgut 'ist aufzunehmen und ordnungsgemäß zu entsorgen'

Schnitthöhe 6 bis 10 cm.
Menge: 282,000 m2
Leistungsbereichkatalog: 107

**01.12.0029 Rasen mähen E.-pflege 2. Jahr Höhe 6-10 cm**
StL-Nr. 21107606000392
Rasen mähen.
Während der Entwicklungspflege im 2. Pflegejahr.
Mähgut 'ist aufzunehmen und ordnungsgemäß zu entsorgen'

Schnitthöhe 6 bis 10 cm.
Menge: 282,000 m2
Leistungsbereichkatalog: 107

**01.12.0030 Rasen mähen E.-pflege 2. Jahr Höhe 6-10 cm**
StL-Nr. 21107606000392
Rasen mähen.
Während der Entwicklungspflege im 2. Pflegejahr.
Mähgut 'ist aufzunehmen und ordnungsgemäß zu entsorgen'

Schnitthöhe 6 bis 10 cm.
Menge: 282,000 m2
Leistungsbereichkatalog: 107

**01.12.0031 Rasen mähen E.-pflege 2. Jahr Höhe 6-10 cm**
StL-Nr. 21107606000392
Rasen mähen.
Während der Entwicklungspflege im 2. Pflegejahr.
Mähgut 'ist aufzunehmen und ordnungsgemäß zu entsorgen'

Schnitthöhe 6 bis 10 cm.
Menge: 282,000 m2
Leistungsbereichkatalog: 107

**01.12.0032 Dünger ausbringen *NPKMg-Dünger *Bodendecker**
Dünger ausbringen. Dünger liefern wird gesondert
vergütet.
Fläche Straßenbeet und Böschungen
NPKMg-Dünger, mind. 14 v.H. N, chloridarm.
Ausbringmenge  50g /m²
Vegetation = Bodendecker- und Staudenfläche.
Menge: 20,000 kg
Leistungsbereichkatalog: 107

**01.12.0033 Dünger ausbringen *NPKMg-Dünger *Bodendecker**
Dünger ausbringen. Dünger liefern wird gesondert
vergütet.
Fläche Straßenbeet und Böschungen
NPKMg-Dünger, mind. 14 v.H. N, chloridarm.
Ausbringmenge  50g /m²
Vegetation = Bodendecker- und Staudenfläche.
Menge: 20,000 kg
Leistungsbereichkatalog: 107

**01.12.0034 Dünger ausbringen *NPK-Dünger *Baum und Solitärgehölze**
Dünger ausbringen. Dünger liefern wird gesondert
vergütet.
Fläche Baumgruben und Solitärgehölze
organischer NPK-Baumdünger liefern und einbauen
6 % N, 4 % P2O5, 5 % K2O (pflanzlicher Herkunft). Mit
organisch gebundenen Nährstoffen.²
Vegetation = Baum und Solitärgehölze
100 g pro 1 cm Stammdurchmesser
Menge: 70,000 kg
Leistungsbereichkatalog: 107

**01.12.0035 Dünger ausbringen *NPK-Dünger *Baum und Solitärgehölze**
Dünger ausbringen. Dünger liefern wird gesondert
vergütet.
Fläche Baumgruben und Solitärgehölze
organischer NPK-Baumdünger liefern und einbauen
6 % N, 4 % P2O5, 5 % K2O (pflanzlicher Herkunft). Mit
organisch gebundenen Nährstoffen.²
Vegetation = Baum und Solitärgehölze
100 g pro 1 cm Stammdurchmesser
Menge: 70,000 kg
Leistungsbereichkatalog: 107

**01.12.0036 Dünger ausbringen *NPKMg-Dünger *Heckenpflanzen**
Dünger ausbringen. Dünger liefern wird gesondert
vergütet.
Fläche Straßenbeet und Böschungen
NPKMg-Dünger, mind. 14 v.H. N, chloridarm.
Ausbringmenge  50g /m²
Vegetation = Heckenpflanzen
Menge: 13,000 kg
Leistungsbereichkatalog: 107

**01.12.0037 Dünger ausbringen *NPKMg-Dünger *Heckenpflanzen**
Dünger ausbringen. Dünger liefern wird gesondert
vergütet.
Fläche Straßenbeet und Böschungen
NPKMg-Dünger, mind. 14 v.H. N, chloridarm.
Ausbringmenge  50g /m²
Vegetation = Heckenpflanzen
Menge: 13,000 kg
Leistungsbereichkatalog: 107

**01.12.0038 Dünger ausbringen *NPK-Dünger *Rasenflächen**
Dünger ausbringen. Dünger liefern wird gesondert
vergütet.
Fläche Rasenfläche
NPK-Dünger 8 % N, 4 % P2O5, 5 % K2O (pflanzlicher
Herkunft).
Mit organisch gebundenen Nährstoffen.
Liefern, gleichmäßig ausbringen.

Auf Rasenfläche100g/ m2 aufbringen.
Menge: 30,000 kg
Leistungsbereichkatalog: 107

**01.12.0039 Dünger ausbringen *NPK-Dünger *Rasenflächen**
Dünger ausbringen. Dünger liefern wird gesondert
vergütet.
Fläche Rasenfläche
NPK-Dünger 8 % N, 4 % P2O5, 5 % K2O (pflanzlicher
Herkunft).
Mit organisch gebundenen Nährstoffen.
Liefern, gleichmäßig ausbringen.

Auf Rasenfläche100g/ m2 aufbringen.
Menge: 30,000 kg
Leistungsbereichkatalog: 107

*Hinweis: Die Kompensationsfläche der*
Die Kompensationsfläche der Baumaßnahme befindet sich im Ökopool Seffern-1, Gemarkung Seffern, Flur 4, Flurstück 189. Alle Maßnahmen sind vor Ausführung mit der Bewirtschafterin abzustimmen.

### Bereich 02 Ausgleichspflanzung OD Koosbüsch

#### Abschnitt 02.01 BODENVORBEREITUNG, DÜNGUNG

**02.01.0001 Baustelle einrichten Dies.LV-Abschn.*Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**02.01.0002 Baustelle räumen Dies. LV-Abschn.**
*** Pauschalposition
Baustelle von allen Geräten, Anlagen, Einrichtungen und
dgl. räumen. Benutzte Flächen und Wege entsprechend dem
ursprünglichen Zustand herrichten. Soweit nicht für bestimmte Leistungen für das Räumen der Baustelle gesonderte Positionen im Leistungsverzeichnis enthalten
sind, gilt die Pauschale
für alle Leistungen dieses Abschnittes des Leistungsverzeichnisses.
Menge: 1,000 Psch

**02.01.0003 Rindenhumus liefern und einbauen Rindenhumus 0-15 mm RAL gütegesichert**
Menge: 0,200 m3

**02.01.0004 Miner. Bodenverb.stoff liefern Lava*Körnung 0/8 mm Lose**
Mineralischen Bodenverbesserungsstoff liefern. Abgerechnet wird nach Wiegeschein.
Bodenverbesserungsstoff = Lava.
Körnung = 0/8 mm.
Lieferform = Lose.
Menge: 0,200 t

**02.01.0005 Organischen Dünger liefern Malzdünger 50gr/m2**
Dünger aus rein organischen Bestandteilen einarbeiten.
Art des Düngers = Malzdünger.
50gr./m2
Menge: 8,000 kg

**02.01.0006 Baumsubstrat liefern**
Substrat für Baumpflanzungen gemäß FLL (2010): Empfehlungen für Baumpflanzungen, Teil 2.- 62 S.; Bonn,
Pflanzgrubenbauweise I auf Basis von Oberboden, Löß, Lava, Bims und Huminstoffe Körnung 0 - 16 mm, Schüttgewicht nach DIN EN 1097-3: ca. 1100 kg/m3 max. Wasserkapazität: 35 Vol.-%, pH-Wert: 6,5 - 7,4
Salzgehalt: ca. 20mg/kg,
 zur Baustelle liefern
Menge: 1,500 m3

**02.01.0007 Bodenzuschlagsstoff, Hydrog.**
Bodenzuschlagsstoff, Hydrog. Granulat z.B Stockosorb liefer . Die Gleichwertigkeit anderer Produkte ist dem AG über Laboranalyse nachzuweisen.
Menge: 8,000 kg

#### Abschnitt 02.02 Hochstämme LIEFERN

**02.02.0001 Malus sylvestris liefern H 3xv mDb 12-14*VkG 4**
Malus sylvestris (Wildapfel) - syn. M. communis - liefern.
Hochstamm, dreimal verpflanzt, mit Drahtballen, Stammumfang 12 bis 14 cm.

Vorkommensgebiet 4, Westdeutsches Bergland und Oberrheingraben
Menge: 2,000 St
Leistungsbereichkatalog: 104

**02.02.0002 Prunus avium liefern H 3xv mDb 12-14*VkG 4 HkG 814 04**
Prunus avium (Vogelkirsche) liefern.
Hochstamm, dreimal verpflanzt, mit Drahtballen, Stammumfang 12 bis 14 cm.
Vorkommensgebiet 4, Westdeutsches Bergland und Oberrheingraben
Herkunftsgebiet West- und Süddeutsches Bergland sowie
Alpen und Alpenvorland, 814 04.
Menge: 2,000 St
Leistungsbereichkatalog: 104

#### Abschnitt 02.03 SAAT- UND PFLANZARBEITEN

**02.03.0001 Einschlagplatz f. Gehölze einricht. Fläche des AN**
*** Pauschalposition
Einschlagplatz für Gehölze einrichten, unterhalten und
nach Abschluss der Arbeiten räumen.
Fläche stellt AN.
Menge: 1,000 Psch

**02.03.0002 Gehölze mit Ballen einschlagen H, Al, Sol**
Gehölze mit Ballen oder Container übersichtlich, nach
Arten und Größen getrennt, einschlagen. Ballen/ Container allseitig mit lockerem Boden oder Mulchstoff umgeben. Gehölze im Einschlag feucht halten. Liefern der
Gehölze wird gesondert vergütet.
Gehölze = Hochstämme, Alleebäume und Solitärgehölze.
Menge: 4,000 St
Leistungsbereichkatalog: 107

**02.03.0003 Pflanzstellen kennzeichnen bis Pflanzung**
*** Pauschalposition
Pflanzstellen im Gelände nach Pflanzplan, getrennt nach
Hochstämmen, Heistern und Pflanzeinheiten, mit unterschiedlichen Pfählen deutlich sichtbar kennzeichnen.
Markierung der Pflanzeinheiten bis zur Pflanzung
vorhalten.
Menge: 1,000 Psch

**02.03.0004 Hochstamm / Alleebaum pflanzen Hü.10-14,Sol.m.B.*steiler 1:3 100x100x70 cm*unterer Astkranz Boden, DU 80 cm*Bodenverb.gesond. Sicherung Brett*Boden einplan.**
Hochstamm, Alleebaum, Stammbusch oder Solitär pflanzen.
Pflanzschnitt durchführen. Pflanzloch herstellen.
Brauchbaren Boden wieder einbauen. Gehölz liefern wird
gesondert vergütet.
Hochstamm/Stammbusch, Stammumfang über 10 bis 14 cm,
Solitär mit Ballen/Container.
Pflanzung auf Böschung, Neigung steiler 1:3.
Pflanzloch 100 x 100 x 70 cm.
Unteren Astkranz entfernen.
Gießrand aus anstehendem Boden herstellen, Mindesthöhe
des Gießrandes über der Pflanzscheibe 20 cm, Durchmesser 80 cm.
Bodenverbesserungsstoffe nach Unterlagen des AG mit dem
brauchbaren Boden vermischen. Bodenverbesserungsstoffe
werden gesondert vergütet.
Bodensicherung der Pflanzscheiben talseitig, Höhe 40
cm, mit zwei Brettern, 100 x 20 x 2,5 cm und zwei
Pflöcken aus Holz, 100 cm lang, Zopfdurchmesser 8 bis
10 cm. Bretter an Pflöcken befestigen. Oberkante 10 cm
über Ballen.
Überschüssigen Boden seitlich einplanieren.
Menge: 4,000 St
Leistungsbereichkatalog: 107

**02.03.0005 Wühlmausschutz herstellen 100x100x70 cm*Sechseckdrahtg.**
Wühlmausschutz liefern und herstellen. Wühlmausschutz in Pflanzloch
ausbreiten und nach dem Pflanzen am Wurzelhals verschließen.
Pflanzloch 100 x 100 x 70 cm.
Wühlmausschutz = Sechseckdrahtgeflecht, 13 mm Maschenweite, unverzinkt.
Menge: 4,000 St
Leistungsbereichkatalog: 107

**02.03.0006 Baumverankerung (Pfahlbock) Vierbock herstellen**
Baumverankerung (Pfahlbock) inkl. Verbisschutz (Pferde) herst.

Pfähle gekegelt bzw. gefast und gespitzt, standfest einschlagen.
Pfahlbock mit vier Pfählen.
Pfahllänge 3,00 m, Zopfdurchmesser 8 bis 10 cm.
Pfahl aus Nadelholz geschält, nicht imprägniert.
Pfahlabstand 1,50 x 1,50 m.

Gelände steiler als 1:3

Pfahlzöpfe durch Querhölzer seitlich verbinden.
Pfahlverbindung aus quer befestigten Halbrundhölzern, dauerhaft mit Edelstahlschrauben verschraubt.

Verbissschutz (Pferd)  durch Verlattung aus Halbrundhölzern herstellen.
Beginn der Verlattung 50 cm über Geländeoberkante bis zum Kronenansatz.
Lichtes Maß zwischen den Halbrundhölzern 10 cm.

Zwei Bindungen je Pfahl.
Bindung = Kokosstrick, dick (1 kg = 40 m).
Bindung aus doppelter 8er-Schlaufe auf Abstand umwickelt.
Anbindung des Baumes an den Pfahlbock mit vier Pfählen mittels Doppelachterknoten aus Kokosstrick.
Bindungen am Pfahl fachgerecht befestigen.

inkl. Lieferung aller erforderlichen Materialien und Befestigungsmittel.
Menge: 4,000 St
Leistungsbereichkatalog: 107

**02.03.0007 Rindenschutzanstrich herstellen StU bis 20 cm*Höhe - 3 m Stamm schleifen, voranstrich Anstrich Arbo-Flex o.ä.**
Schutz der Rinde an Stamm und Hauptästen von Bäumen gegen Verdunstung und Sonneneinwirkung liefern und herstellen.
Stammumfang bis 20 cm.
Arbeitshöhe bis 3 m.
Rindenschutz durch mind.5 jährigem haftenden Anstrich.
Stamm mit Schleifflies reinigen und mit Voranstrich,
wie LX60 streichen.Stamm mit Arbo-Flex oder ähnlich
250-300gr pro Baum auftragen.
Lieferquelle:  Flügel- GmbH
  Osterrode/Harz
  Tel: 05522/3191-0
  Fax: 05522/3191-28
Menge: 4,000 St

**02.03.0008 Pflanzscheibe mulchen Pflanzsch. DU 100*Nadelholz 10/40mm 10 cm dick**
Pflanzscheibe von Gehölz gleichmäßig dick mulchen.
Pflanzscheibengröße, Durchmesser = 100 cm.
Mulch = Nadelholzrinde 10/40 mm, C/N-Verhältnis > 60.
Mulchschicht = 10 cm dick.
inkl. Lieferung aller erforderlichen Materialien
Menge: 4,000 St

**02.03.0009 Bodenverbesserungsstoff ausbringen *Seitentrennstr. *Baumgrube**
Bodenverbesserungsstoff ausbringen. Bodenverbesserungsstoff liefern wird gesondert vergütet.
Fläche = Baumgrube.
Bodenverbesserungsstoff Stocksorb
Ausbringmenge 1,8 kg pro Baum 0,14 kg pro Heister 0,06 kg pro Strauch
Vegetation = Baumpflanzung.
Menge: 11,000 kg
Leistungsbereichkatalog: 107

**02.03.0010 Rasenansaat mit RSM Regio herst. Neigung 1:4-1:3*landw. Fläche Feinplanum lock.*Menge 3 g/m2 UG 07*Grundmischung Roggentrespe**
Rasenansaat mit RSM Regio liefern und herstellen. Saatgut ohne Entmischung ausbringen, einarbeiten und andrücken.
Neigung der Fläche 1:4 bis 1:3.
Fläche = landwirtschaftliche Fläche.
Feinplanum feinkrümelig lockern.
Saatgutmenge = 3 g/m2.
Regiosaatgutmischung (RSM Regio), Ursprungsgebiet 7,
Rheinisches Bergland.
Standortvariante Grundmischung.
Roggentrespe 2 g/m2 beimischen.
inkl. Lieferung aller erforderlichen Materialien.
Menge: 5,000 m2
Leistungsbereichkatalog: 107

#### Abschnitt 02.04 PFLEGEMAßNAHMEN

**02.04.0001 Einzelgehölz wässern Hochstamm, Stbu*5 Wässerungsgänge 200 Liter*Fertigst.pflege**
Einzelgehölz wässern, Wasser liefern. Bodenart, Exposition und Standort nach Unterlagen des AG. Wurzelraum
ausreichend durchfeuchten. Abgerechnet wird die Wässerung des Einzelgehölzes pro Jahr.
Gehölz = Hochstamm, Stammbusch.
Anzahl der Wässerungsgänge pro Jahr = 5.
Mindestwassermenge je Pflanze pro Wässerungsgang = 200
Liter.

Die Bewässerungsgänge sind der Bauüberwachung mindestens drei Werktage vor Ausführung anzukündigen und mittels Aufmaßblatt zu dokumentieren.

Die Abrechnung erfolgt nach dem anerkannten Baustellenaufmaß.
Während der Entwicklungspflege im 1. Pflegejahr

Während der Fertigstellungspflege.
Menge: 4,000 St
Leistungsbereichkatalog: 107

**02.04.0002 Einzelgehölz wässern Hochstamm, Stbu*5 Wässerungsgänge 200 Liter*E.-pflege 1. Jahr**
Einzelgehölz wässern, Wasser liefern. Bodenart, Exposition und Standort nach Unterlagen des AG. Wurzelraum
ausreichend durchfeuchten. Abgerechnet wird die Wässerung des Einzelgehölzes pro Jahr.
Gehölz = Hochstamm, Stammbusch.
Anzahl der Wässerungsgänge pro Jahr = 5.
Mindestwassermenge je Pflanze pro Wässerungsgang = 200
Liter.

Die Bewässerungsgänge sind der Bauüberwachung mindestens drei Werktage vor Ausführung anzukündigen und mittels Aufmaßblatt zu dokumentieren.

Die Abrechnung erfolgt nach dem anerkannten Baustellenaufmaß.
Während der Entwicklungspflege im 1. Pflegejahr.
Menge: 4,000 St
Leistungsbereichkatalog: 107

**02.04.0003 Einzelgehölz wässern Hochstamm, Stbu*5 Wässerungsgänge 200 Liter*E.-pflege 2. Jahr**
Einzelgehölz wässern, Wasser liefern. Bodenart, Exposition und Standort nach Unterlagen des AG. Wurzelraum
ausreichend durchfeuchten. Abgerechnet wird die Wässerung des Einzelgehölzes pro Jahr.
Gehölz = Hochstamm, Stammbusch.
Anzahl der Wässerungsgänge pro Jahr = 5.
Mindestwassermenge je Pflanze pro Wässerungsgang = 200
Liter.

Die Bewässerungsgänge sind der Bauüberwachung mindestens drei Werktage vor Ausführung anzukündigen und mittels Aufmaßblatt zu dokumentieren.

Die Abrechnung erfolgt nach dem anerkannten Baustellenaufmaß.

Während der Entwicklungspflege im 2. Pflegejahr.
Menge: 4,000 St
Leistungsbereichkatalog: 107

**02.04.0004 Einzelgehölz pflegen 2 Pflegegänge, 3 Jahre* Pfl.sch 80-100*Bindung nachbess. Richt/Rschn/Entf.**
Hochstamm, Solitärpflanze oder Heister in Einzelstellung pflegen.
2 Pflegegänge
3 Jahre
Pflanzscheibe, gemulcht, jäten.
Pflanzscheibengröße, DU 80 cm.
Pfähle und Bindungen nachbessern, zu enge Bindungen
lockern. Ersetzen fehlender Pfähle wird gesondert vergütet.
Gehölze richten und antreten, zu schwach austreibende
zurückschneiden, abgestorbene Gehölze entfernen und
entsorgen. Entsorgen wird gesondert vergütet.

Die Pflegegänge sind der Bauüberwachung mindestens drei Werktage vor Ausführung anzukündigen und mittels Aufmaßblatt zu dokumentieren.

Die Abrechnung erfolgt nach dem anerkannten Baustellenaufmaß.
Menge: 4,000 St
